# Profilschulcampus Ascheberg Haus A
Angebotsaufforderung (GAEB 90, DA83)
DV-Nummer: PSA
Währung: EUR
Auftraggeber: Gemeinde Ascheberg, vertreten durch Fr. Möller, Dieningstraß

## Zusätzlicher Text
ATV Allgemeine Technische Vertragsbedingungen:

0.1 Angaben zur Baustelle

0.1.1 Kurzbeschreibung, Maßnahmen

Neubau, Umbau u. Sanierung Profilschule Ascheberg
Die Gemeinde Ascheberg, Dieningstraße 7 in 59378
Ascheberg plant auf dem Bahnhofsweg 1-5 in 59378
Ascheberg den Neubau des Profilschulcampus Ascheberg.
Das Bauvorhaben umfasst zwei Neubauten, ein
Wirtschaftsgebäude und die Sanierung eines
Bestandkomplexes. Aktuell besteht der Schulkomplex aus
mehreren Gebäudeteilen (s. beiliegenden
Baustelleneinrichtungsplan). Die Häuser B + C, die
zentral angeordnete Mensa und der Abbruch des
vorhandenen Haus 1 (C) sind nicht Bestandteil dieser
Maßnahme.

In dieser Maßnahme wird das Haus A kern- und
energetisch saniert sowie das Wirtschaftsgebäude
erweitert und mit einer ungedämmten Fassadenbekleidung
versehen.

Das Haus A ist in den 1970er Jahren als Massivbauweise
als 2-/3-geschossiges Gebäude in 2 Bauabschnitten mit
Klinkerfassade errichtet worden. In den 1990er Jahren
wurde ein Kalzip-Walmdach auf beiden Geschossen
errichtet, welches im Zuge der Sanierungsmaßname
zurückgebaut wird. Das Gebäude ist nicht unterkellert.
Das Wirtschaftsgebäude besteht aus eingeschossigen
Beton-Fertigteilgaragen, die mit einer
Holzrahmenkonstruktion erweitert werden.

Luftbild

Lageplan / geplant

Erschließung
Das Baugrundstück ist NUR über den Bahnhofsweg im
Norden anzufahren.

Für die Bauzeit ist ausschließlich die Anfahrt über den
Bahnhofsweg möglich.
Das Parken ist auf dem Parkplatz an der Turnhalle
möglich .
Die Rettungszufahrt der Feuerwehr erfolgt aus Richtung
Bahnhofsweg und Nordkirchener Straße.
Ein Wenden von Fahrzeugen ist nur vor der Lagerfläche
möglich, siehe Baustelleneinrichtungsplan.

Der Zugang und die Zufahrt zur Sporthalle, der Mensa
und zu den Häusern B und C ist jederzeit freizuhalten.
Insbesondere ist auf den Schulbetrieb, die Schüler und
Lehrer besondere Rücksicht zu nehmen.

Hindernisse auf dem Profilschulcampus
Östlich von Haus C befindet sich eine Bunkeranlage,
welcher als Rückzugsort für Fledermäuse zwingend zu
schützen und erhalten ist. Die Maßnahmen gemäß des
Artenschutzrechtlichen Gutachtens
"220209_Artenschutzrechtlicher Fachbeitrag" sind
zwingend einzuhalten.

Da die Maßnahmen im laufenden Schulbetrieb stattfinden,
hat es oberste Priorität den Schutz der Schüler*innen
und Lehrer*innen zu gewährleisten.

Baulärm
Da die Schule auf dem Gelände im Betrieb sind alle
lärmerzeugenden Arbeiten entweder morgens bis 7:30 Uhr
oder nach 15:00 Uhr oder innerhalb der Schulferien des
Landes NRW auszuführen.

0.1.2 Lage

Lage der Baustelle: innerstädtisch, Wohngebiet
Bundesland: NRW
Stadt/ Ort: 59378 Ascheberg
Straße: Bahnhofsweg 1-5

Die postalische Adresse lautet:

Bahnhofsweg 5, 59387 Ascheberg - Nordrhein-Westfalen

Der Profilschulcampus Ascheberg befindet sich im
Südwesten von Ascheberg und kann über die
"Nordkirchener Straße" und den "Bahnhofsweg" angefahren
werden. Für die Zufahrt von Baustellenfahrzeugen ist
ausschließlich der "Bahnhofweg" zu nutzen.

0.1.3 Angabe zur baulichen Anlage

Projektziele / Aufgabenstellung
Ziel der Maßnahme ist die Neuorganisation und
Optimierung des gesamten Profilschulcampus.

Auf dem Gelände der Profilschule Ascheberg kommen
mehrere Baumaßnahmen zur Ausführung.

Abbruch Bestandsgebäude Haus 1 in den Osterferien 2024
Neubau BA1: Haus B und Haus C ab Sommer 2024 - Frühjahr
2026
Freianlagen BA1 ab Sommer 2025
Abbruch Hausmeisterhaus im Frühjahr 2026
Neubau und Sanierung BA2: Wirtschaftsgebäude und Haus A

ab Frühjahr 2026 - Winter 2026
Freianlagen BA2 ab Frühjahr 2026

Insbesondere ist auf den Schulbetrieb, die Schüler und
Lehrer besondere Rücksicht zu nehmen.

Flächenangaben
Haus A:
Brutto- Grundfläche (BGF) nach DIN 277: ca. 3.306 qm
Brutto- Rauminhalt (BRI) nach DIN 277: ca. 13.308 cbm

Wirtschaftsgebäude:
Brutto- Grundfläche (BGF) nach DIN 277: ca. 240 qm
Brutto- Rauminhalt (BRI) nach DIN 277: ca. 838 cbm

Außenmaße
Haus A:
2-geschossiger Kubus:
Länge ca. 37,53 m
Breite ca. 13,88m
3-geschossiger Kubus:
Länge ca. 46,73 m
Breite ca. 19,02m

Wirtschaftsgebäude:
Länge ca. 30,07m + 6,90m
Breite ca. 7,45 m / 6,39m

Höhen ab OK geplantes Gelände
Haus A:
OK geplantes Gelände ca. +66,37m bis +67,07m NHN (OKFF
EG +66,37m NHN)
Attikahöhe 2-geschossiger Kubus ca. +7,04m ab OKFF =
+73,41m NHN
Attikahöhe 3-geschossiger Kubus ca. +11,97m ab OKFF =
+78,34m NHN

Wirtschaftsgebäude:
OK geplantes Gelände WG ca. +66,44m bis +66,49m NHN
(OKFF +66,49m NHN)
Attikahöhe ca. +3,15m ab OKFF = +69,64m NHN

Böschung
Ostseite Haus A Achse I-K/12, Höhenversprung ca. 0,60m

0.1.4 Baugrund

Nicht relevant

0.1.5 Verkehrsverhältnisse

Vor Angebotsabgabe hat sich der Bieter von den
örtlichen Verhältnissen und der Beschaffenheit der
Baustelle, insbesondere Anfahrt und Transport, zu
informieren, so dass Nachforderungen wegen Unkenntnis
ausgeschlossen sind.

Parkmöglichkeiten auf der Baustelle -siehe
Baustelleneinrichtungsplan

0.1.6 Baustelleneinrichtung

Die Baustelleneinrichtung zur Ausführung der eigenen
Leistung, sowie alle Kosten für das Aufstellen von
Kränen/Autokränen (falls durch AN geplant), ist in die
Einheitspreise mit einzukalkulieren.

Dies gilt auch für erneute Baustelleneinrichtungen für
die jeweiligen Folgebauabschnitte!

Container zur Entsorgung sind vom Unternehmer zu
stellen und in die Einheitspreise einzukalkulieren.

Nach Beendigung der Arbeiten sind diese Flächen sauber
und ordentlich zu übergeben.

0.1.7 Anschlüsse Bauwasser, Baustrom

Der Baustromanschluss erfolgt über den Trafo des
Versorgers Gelsenwasser am Bahnhofsweg.
Der Bauwasserzugang befindet sich an der Mensa. Das
Einrichten der Anschlüsse und die Position sind durch
den AN in die Baustelleneinrichtung einzukalkulieren.

Baustrom
Baustromanschluss wird vom AG gestellt, die Verteilung
ist vom Rohbauer zu stellen und der Verbrauch wird über
AG abgerechnet.
Bauwasser
Bauwasseranschluss mit einer Wasseruhr, sowie die
Verteilung ist vom Rohbauer zu stellen und der
Verbrauch wird über AG abgerechnet.

0.1.8 Begehung der Baustelle

Ortsbesichtigung
Es ist empfehlenswert zur Angebotskalkulation sich über
die Gegebenheiten vor Ort zu informieren, insbesondere
Über das Baugrundstück, die Zufahrtsmöglichkeiten,
sowie über die örtlichen Verkehrsverhältnisse.

Baustellenbegehung
Die Begehung der Baustelle ist nur befugten Personen
gestattet. Eine Begehung der Baustelle durch nicht am
Bau Beteiligte ist nur nach Abstimmung mit der
Bauleitung und unter Beachtung der Baustellenverordnung
/ Sicherheitsverordnung gestattet.

0.1.9 Grundsätzliches

Der AN ist verpflichtet ein Standard-Bautagebuch zu
führen; vollständig, d.h. mit allen Fakten,
Besonderheiten sowie dem Umfang der ausgeführten
Vertragsleistungen. Wöchentlich sind die
Bautagesberichte der Bauleitung vorzulegen. Eventuelle
Behinderungen sind umgehend mündlich anzumelden. Kann
der Behinderungsgrund in der Folge nicht sofort
beseitigt werden, so ist die Behinderung schriftlich
einzureichen.

Gemäß der Baustellenordnung, dem Arbeits- und
Gesundheitsschutz herrscht auf der Baustelle
grundsätzlich Alkoholverbot und Verbot für die Einnahme
anderer berauschender Mittel.

Die Zufahrtstraßen zum Baugrundstück sind reine
Wohnstraßen.Aus diesem Grund ist unbedingt darauf zu
achten, dass die Beeinträchtigungen und Belästigungen
für die Anlieger so gering wie möglich gehalten werden.
Insbesondere ist eine besondere Vorsicht und
Rücksichtnahme auf die anderen Verkehrsteilnehmer (ggf.
spielende Kinder !), sowie auf den laufenden
Schulbetrieb zu nehmen.

0.1.10 Zugang zur Baustelle

Der Bauzaun ist in Gänze zu jeder Zeit geschlossen zu
halten und gegen unbefugte Dritte zu sichern. Das
Schloss am geöffneten Bauzaun muss geschlossen bleiben.
Für fahrlässigen Diebstahl haftet der Auftragnehmer.
Abweichungen finden nur in Absprache mit der Bauleitung
statt. Es wird einen Zugang geben der mit Stahlkette
und Zahlenschloss nach dem Verlassen der Baustelle vom
Auftragnehmer wieder zu schließen ist.

Prinzip: Der Letzte macht das Licht aus.

0.1.11 Kontakt

Kontaktdaten der Projektbeteiligten wird dem AN nach
Auftragserteilung elektronisch mitgeteilt.

0.1.12 Ausführungsfristen

Der im Anhang beigefügte Bauzeitenplan dient der
Verdeutlichung der geplanten Abläufe. Maßgeblich für
die Ausführungsfristen und die Kalkulation der Angebote
sind allein die im Formular "214 Besondere
Vertragsbedingungen" vorgegebenen Fristen. Bei
Änderungen des Bauzeitenplans wird dem AN im Rahmen der
Beauftragung der aktuelle Bauzeitenplan übermittelt.

Spätestens zwei Wochen nach der Beauftragung ist vom AN
ein Bauzeitenplan vorzulegen.

0.1.13 Materiallagerung

Materiallagerungen sind grundsätzlich mit der örtlichen
Bauleitung abzustimmen. Materialtransport und Einbau
sind zeitlich mit dem Bauablauf entsprechend zu
disponieren. Das langfristige Abstellen und
Zwischenlagern auf der Baustelle ist nicht gestattet.

Das Lagern wassergefährdender Stoffe, (Öl, Treibstoffe,
Säuren. Laugen, Isolierstoffe, Farben, Salze,
Giftstoffe, etc.) auf dem Gelände des AG ist
grundsätzlich verboten. Sind aufgrund örtlicher
Verhältnisse Abweichungen hiervon notwendig, so sind
sie nur nach Bekanntgabe und mit Genehmigung der
Bauleitung gestattet. Die entsprechenden Vorschriften
über das Lagern wassergefährdender Stoffe sind dann
strengstens zu beachten.

Bei der Lagerung von Materialien sind die
DGNB-Anforderungen zu berücksichtigen.

Notausgänge sind Grundsätzlich frei zu halten.

0.1.14 Entsorgung

Das Entsorgen wassergefährdender Stoffe, (Öl,
Treibstoffe, Säuren, Laugen, Isolierstoffe, Farben,
Salze, Giftstoffe, etc.) auf dem Gelände des
Auftraggeber ist grundsätzlich verboten.

0.1.15 Sorgfaltspflicht/Reinigung

Der AN ist verpflichtet, Verpackungsmaterialien sowie
Restmaterialien, Abfall und durch ihn verursachten
Bauschutt nach Beendigung der Tagesleistung, also
täglich, zu seinen Lasten zu entsorgen.

Zur Vermeidung von Brandgefahr ist insbesondere darauf
zu achten, dass keine Anhäufung von leicht
entzündlichen Verpackungsmaterialien erfolgt.

0.1.16  Mitgeltende Normen und Regeln

Es gelten jeweils die DIN Normen und Regeln in der zum
Vertragsschluss gültigen Fassung einschließlich der
Änderungen, Berichtigungen und Beiblätter sowie die
anerkannten Regeln der Technik.

Soweit in der Leistungsbeschreibung auf technische
Spezifikationen, z. B. nationale Normen, mit denen
Europäische Normen umgesetzt werden, europäische
technische Zulassungen, gemeinsame technische
Spezifikationen, internationale Normen, Bezug genommen
wird, werden auch ohne den ausdrücklichen Zusatz: "oder
gleichwertig", immer gleichwertige technische
Spezifikationen in Bezug genommen.

## Zusätzlicher Text
Zusätzliche Technische Vertragsbedingungen (ZTV):

0.2 Ausführung - Allgemein

0.2.1 Vorschriften - Ausführung

Für die Ausführung der nachfolgend beschriebenen
Leistungen gelten die zum Zeitpunkt der Ausführung
gültigen Merkblätter, Ausführungempfehlungen der
Verbände, Richtlinien, DIN-Normen und weitere
anerkannten Regeln der Technik. Der AN ist verpflichtet
während der Bauarbeiten alle Unfallverhütungsvorschriften veröffentlicht von
BG-Bauberufsgenossenschaft, Deutsche gesetzliche
Unfallversicherung und weitere anerkannten
UVV-Vorschriften einzuhalten.

Die Unfallverhütungsvorschriften "Bauarbeiten" (GUV-V C
22) sind zu beachten.

Im Umkreis des Baugeländes befinden sich zu schützende
Bestandsgebäude und zu schützende Bäume. Alle
Anforderungen zum Schutz der bestehenden Gebäude sowie
der zu erhaltenden Bäume, insbesondere bei der
Anlieferung, sind bei der Ausführung der Arbeiten zu
beachten.

Schutz von Bäumen, Vegetationsbeständen und Tieren bei
Baumaßnahmen gemäß RAS-LP 4 sind verbindlich
einzuhalten.

0.2.2 Grundlagen der Arbeiten sind ferner:

Der AN hat vor der Ausführung seiner Arbeiten sich mit
den Inhalten des SiGePlans vertraut zu machen, seine
Gefährdungsbeurteilung mit dem SiGeKo abzustimmen und
die Ergebnisse in die Gefährdungsbeurteilung zu
übernehmen. Der AN hat grundsätzlich den Vorgaben des
SiGeKo s Folge zu leisten. Auf die strikte Einhaltung
aller Sicherheitsvorschriften wird durch den AG großen
Wert gelegt. Die Baustelle befindet sich in
unmittelbarer Nähe von laufendem Schulbetrieb! Bei
Nichtbeachtung der Sicherheitsvorschriften ist sowohl
der Vertreter des Bauherren als auch der SiGeKo
jederzeit berechtigt die Baustelle stillzulegen.

"Eigene" Liefer- und Geschäftsbedingungen des AN finden
keine Anwendung.

Nach Auftragserteilung ist der AN verpflichtet
innerhalb 14 Tagen unaufgefordert dem AG alle
Unterlagen zu übermitteln, aus dem alle
bauaufsichtlichen Zulassungen, Prüfungszeugnisse,
Einbaubedingungen und technischen Eigenschaften der vom
AN zum Einbau vorgesehenen Produkte ersichtlich sind.

0.2.3 Ortsbesichtigung

Es ist empfehlenswert zur Angebotskalkulation sich über
die Gegebenheiten vor Ort zu informieren, insbesondere
über das Baugrundstück, die Zufahrtsmöglichkeiten,
sowie über die örtlichen Verkehrsverhältnisse.

0.2.4 Umfang der Leistung

Alle Leistungen beinhalten neben der Lieferung auch das
Abladen, Zwischenlagern und  Transportieren. Sämtliche
Genehmigungen und Gebühren, die zur Leistungserbringung
des AN erforderlich sind, sind einzukalkulieren.

0.2.5 Fachbauleiter, Polier

Die Ausführung aller Arbeiten muss von einem
erfahrenen, deutschsprachigem, weisungsbefugten
Fachbauleiter des AN regelmäßig überwacht werden.

Er ist für die Einhaltung der am Leistungsort jeweils
geltenden Unfallverhütungs- und Arbeitsvorschriften,
für die ordnungsgemäße Durchführung der Arbeiten unter
Beachtung der anerkannten Regeln der Technik und aller
sonstigen erforderlichen Vorkehrungen während der
Ausführung bis zur Abnahme durch die Bauleitung
verantwortlich.

Der AN ist allein für die Ausführung und ordnungsgemäße
Erfüllung seiner Leistung verantwortlich. Er hat keinen
Anspruch auf Überwachung seiner Leistung durch die
Bauleitung. Die anfallenden Leistungen sind so zu
erbringen, dass sie die geforderten Eigenschaften
aufweisen und den anerkannten Regeln der Baukunst
entsprechen. Von der Bauleitung festgestellte Mängel
sind sofort in Abstimmung zu beseitigen und die
Leistung in einen fachgerechten Zustand zu bringen.

0.2.6 Baubesprechungen

Der AN ist verpflichtet an den wöchentlichen
Projektbesprechungen des AG unter Teilnahme des
weisungsbefugten, deutschsprachigen Fachbauleiters auf
der Baustelle teilzunehmen. Weitere Besprechungstermine
kann der AG nach Erfordernis festlegen. Auf Verlangen
des AG nehmen auch eventuelle Nachunternehmer des AN an
den Sitzungen teil.

0.2.7 Planunterlagen

Der AN erhält vom AG nach der Auftragsvergabe alle
Planunterlagen als PDF-Datei im Datenformat.

Weitere Vervielfältigungen zum eigenen Gebrauch und die
Verteilung an eventuelle Nachunternehmer ist
eigenverantwortlich und auf eigene Kosten vorzunehmen.

Der AN erhält einen Zugriff auf die Plattform PLANFRED,
auf die aktuellen Planungen verwaltet werden.

0.2.8 Regiearbeiten - Ergänzungen zu VOB/B § 15

Stundenlohnarbeiten werden nur anerkannt, wenn sie
spätestens 3 Tage nach Ausführung von dem AG und/oder
der Bauleitung abgezeichnet werden. Stundenlohnarbeiten
dürfen nur auf ausdrückliche Bestellung durch den AG
vor Ausführungsbeginn ausgeführt werden. Kosten für
Führungs- und Aufsichtspersonal werden nicht gesondert
vergütet, sondern sind anteilig in die Lohnpreise
einzukalkulieren. Dasselbe gilt für die
Lohnnebenkosten, wie Wege- und Fahrgelder, Trennungs-,
Übernachtungs- und Unterkunftsgelder.

0.2.9 Dokumentation

Der AN hat die erforderlichen Dokumentationen der von
Ihm ausgeführten Leistungen zu liefern in Form von:

Werkplanung /Montageplanung im PDF- und dwg-Format,
soweit erforderlich
Prüfzeugnisse/Nachweise sämtlicher Materialien und
Oberflächen/Korrosionsschutzmaßnahmen etc.
sämtliche ggf. erforderlichen zusätzlichen statischen
Nachweise
ggf. erteilte Zustimmungen im Einzelfall/Zulassungen
Entsorgungsnachweise sämtlicher abgefahrener Baustoffe
mit Angabe der Deponie
Fachbauleiter- und Fachunternehmerbescheinigungen
Mengenermittlung
Aufmaßpläne

Aufwendungen hierzu sind in die EP einzukalkulieren.

## Zusätzlicher Text
ZTV 0.3 Zusätzliche Technische Vertragsbedingungen (ZTV) für
Fliesenarbeiten

ZTV 0.3.1 Richtlinien, Normen

Es wird hingewiesen auf:

ATV DIN 18352 Fliesen- und Plattenarbeiten
Merkblatt des Hauptverbandes der gewerblichen Berufsgenossenschaften für
Fußböden in Arbeitsräumen und Arbeitsbereichen mit erhöhter Rutschgefahr
(ZH 1/571)
Merkblätter des Zentralverbandes des Deutschen Baugewerbes, Berlin:
Hinweise für die Ausführung und Verlegung von Abdichtungen im Verbund
mit Bekleidungen und Belägen aus Fliesen und Platten für Innen- und
Außenbereiche
Prüfung von Abdichtungsstoffen und Systmen
Bodenbeläge aus Fliesen und Platten außerhalb von Gebäuden
Bewegungsfugen in Bekleidungen und Belägen aus Fliesen und Platten
Merkblätter des Industrieverbandes Dichtstoffe e.V.
BEB-Merkblatt Hinweise zur Planung und Verlegung großformatiger
keramischer Fliesen und Platten

ZTV 0.3.2 Systemaufbau

Auf einen systemverträglichen Aufbau ist zu achten. Die
Materialverträglichkeit der einzelnen Komponenten muss gewährleistet
sein auch zu angrenzenden Bauteilen. Kontaktkorrosion ist zu vermeiden.

Innerhalb des Gebäudes sind Fliesen einer Charge zu verwenden.

ZTV 0.3.3 Verlegen

Folgende Punkte sind beim Verlegen der Beläge zu beachten und
entsprechend in die EP zu kalkulieren:

Die Platten sind im Fugenschnitt oder Verband (gem. Angabe in den
Einzelpositionen) parallel zu Wänden zu verlegen. Unabhängig davon ist
die Verlegerichtung mit den Architekten abzustimmen bzw. entspr.
Verlegeplan auszuführen.
Das Verlegen der Wand-, Sockel- und Bodenfliesen hat mit durchlaufendem
Fugenschnitt zu erfolgen.
Die Lage der horizontalen Fugen an Wandflächen ist mit dem Architekten
abzustimmen.

Passstücke sollen wenn möglich nicht kleiner als 1/2 Platte sein. Das
Verlegen von schmalen Streifen ist zu vermeiden.

In jedem Stockwerk sind Meterbolzen vorhanden; die Höhen sind vor dem
Verlegen des Bodenbelags verantwortlich zu prüfen; eventuell
erforderlich werdende Maßnahmen zum Erreichen der geplanten Höhen sind
vor Beginn der Ausführung der Objektüberwachung schriftlich anzuzeigen.

Die Maße und Mengen sind vom AN verantwortlich am Bau zu nehmen.
Die im Leistungsverzeichnis angegebenen Mengen und Größen sind keine
Bestellgrundlage.

An den Wänden werden z.T. nur Teilflächen mit Fliesen belegt bzw.
abgedichtet. Hierbei ist darauf zu achten, dass angrenzende Wandflächen
nicht verschmutzt oder mit Grundierung/Abdichtung versehen werden.

Unmittelbar nach Abschluss der jeweiligen Arbeiten sind Mörtel und
Klebereste sowie Zementschleier vollständig zu entfernen.

ZTV 0.3.4 Trittschallschutz

Die Fliesenbeläge sind schallbrückenfrei zu verlegen. Der Auftragnehmer
haftet für ein Trittschallschutzmaß (TSM) entspr. DIN 4109 bzw. den
Angaben in den Plänen, Schallschutzgutachten. Rand- und Trennstreifen
der Bodenunterkonstruktionen dürfen erst nach der
Untergrundvorbehandlung/dem Verlegen der Beläge abgeschnitten werden.

ZTV 0.3.5 Bauablauf

Für die gesamte Maßnahme zeitgleich werden die Arbeiten an der Fassade
und Dach, Arbeiten der technischen Gewerke, dem Ausbau und an den
Außenanlagen durchgeführt. Hierauf hat der AN Rücksicht zu nehmen und
dafür Sorge zu tragen, dass durch die Ausführung der Arbeiten keine
Beeinträchtigungen für andere Gewerke entstehen.

Über die Dauer der Abbindezeit von Mörtel o.a. sind die Räume gegen
Betreten durch Abschrankungen zu sichern. Auf einem gut sichtbaren
Anschlag ist anzugeben, wann die Räume frühestens betreten werden
dürfen. Dies ist in die EP einzukalkulieren.

Der Schutz der eigenen Bauleistung und fremder, angrenzender
Bauleistungen obliegt dem AN für die Dauer seiner Bauzeit bis zur
Abnahme. Transport- und Montageschäden sind durch geeignete
Schutzmaßnahmen auszuschließen.
Schutzabdeckungen siehe separate Positionen.

ZTV 0.3.6 Abrechnung

Die Abrechnung erfolgt nach VOB nach gefliester Fläche, Aussparungen
über 0,1 m2, d.h. größer ca. 32 x 32 cm werden von der Gesamtfläche
abgezogen. Das betrifft hier z.B. Türen und Spiegel innerhalb von
gefliesten Wandflächen.
Kleinflächen werden nicht separat abgerechnet.

ZTV 0.3.7 Angabe Beispielfabrikate

Die im Leistungsverzeichnis in einzelnen Positionen enthaltenen
Produktbezeichnungen mit dem Zusatz "Beispielfabrikat  oder
gleichwertig" erfolgen lediglich beispielhaft. Sie dienen dazu dem
Bieter die Bearbeitung des Angebotes zu erleichtern.

Eine Festlegung auf ein bestimmtes Produkt eines Herstellers ist damit
nicht verbunden.

Einzuhaltenden technischen und qualitativen Merkmale sind im
Positionstext beschrieben.

ZTV 0.3.8 Ausführung Fliesenarbeiten

Die nachfolgend beschriebenen Fliesenarbeiten (Wand- Boden- und
Sockelfliesen) werden in folgenden Räumen ausgeführt:

EG:
Bodenfliesen:
A0.02 Hausmeister,
A0.03 BMZ
A0.06 WC Flur
A0.09 Elektro PV
A0.10 SiBe
A0.20a PuMi
A0.23 Hausmeister Werkstatt
A0.46 HAR Heizung Sanitär
Wand- und Bodenfliesen:
A0.04 WC B
A0.05 PuMi
A0.07 WC J, A0.07a WC J Vorr.
A0.08 WC M, A0.08a WC M Vorr.,

1. OG
Bodenfliesen:
A1.02 Flur WC
Wand- und Bodenfliesen
A1.03 WC D Vorr., A1.03a WC D
A1.04 WC M, A1.04a WC M Vorr.
A1.05 WC J, A1.05a WC J Vorr.
A1.06 WC H

2. OG
Wand- und Bodenfliesen
2.04 WC M, A2.04a WC M Vorr.
A2.22 WC J, A2.22a WC J Vorr.

Einzelne Raumgrößen ca. 3 - 32 m2, die Ausführung an Kleinflächen ist
bei der Kalkulation zu berücksichtigen und einzukalkulieren. Die
Raumabmessungen sind den beliegenden Plananlagen zu entnehmen.

Ausführung auf Untergründen
Boden: EG auf ca. 65 mm schwimmenden Zementestrich
1. und 2. OG: auf ca. 35 mm Zementestrich als Verbundestrich
Wand: auf Gipsputz P IV, Kalk-Zement-Putz P II, GK-Platten (auch
imprägnierte/ zementgebundenene Platten)
Sanitärbereiche EG-2.OG und EG Hausmeister mit Abdichtung und
Grundierung Bodenflächen für Wassereinwirkungsklasse W1-I, Wandflächen
für Wassereinwirkungsklasse W0-I

Ggf. erforderliche Grundierungen sind in die EP einzukalkulieren.

## Zusätzlicher Text
Anlagenverzeichnis

01 Bauzeitenplan

PSA-2026-04 Terminplan_BBM-2026-10-08
Hinweis: Bei Änderungen der Ausführungsfristen wird dem
AN im Rahmen der Beauftragung der aktuelle
Bauzeitenplan übermittelt.

02 Baustelleneinrichtung

PSA A A LP BEP-200
Hinweis: Bei dem BE-Plan handelt es sich um eine
exemplarische Anordnung der Baustelleneinrichtung.

03 Bauzeichnungen

Grundrisse
PSA-A A GR-EG-50 c 2026-07-28
PSA-A A GR-OG1-50 c 2026-07-28
PSA-A A GR-OG2-50 c 2026-07-28

Boden-Wand-Übersichten
PSA A A GR-BO-WA EG-50 2026-07-28
PSA A A GR BO-WA OG1-50 2026-07-28
PSA A A GR BO-WA OG2-50 2026-07-28

Schnitte
PSA-A A SC-A-B-C-50 c 2026-08-07
PSA-A A SC-D-E-50 c 2026-08-07

Ansichten
PSA-A A AN-NORD-SÜD-50 b 2026-08-06
PSA-A A AN-OST-WEST-50 a 2026-05-20

Details
PSA A A DE FBO 5 -IA 2026-07-30 Fußbodenaufbauten
PSA A A DE FS01-25 IA 2026-10-08 Fliesenspiegel EG
PSA A A DE FS02-25 IA 2026-10-08 Fliesenspiegel EG
PSA A A DE FS03-25 IA 2026-10-08 Fliesenspiegel OG1
PSA A A DE FS04-25 IA 2026-10-08 Fliesenspiegel OG2

04 Artenschutz
Anlage 8 - Artenschutzrechtlicher Fachbeitrag ASP BPlan
Profilschulcampus inkl. Anlagen

Hinweis Kalkulationsgrundlage

Zur Kalkulation der folgenden Positionen dienen zu den
Positionsbeschreibungen die dem Leistungsverzeichnis
beiliegenden Planunterlagen. Diese Unterlagen hat der
AN zur Kalkulation der jeweiligen EP-Preise ergänzend
zu den Positionsbeschreibungen hinzuziehen.

## A - FLIESENARBEITEN
Datum: 20.10.26

### Titel 01 Fliesenarbeiten Haus A

#### Untertitel 01.01 Projektierungsleistungen

**01.01.10 Feuchtemessungen**
Zusätzliche Feuchtemessung, über die Nebenleistung in
der VOB hinaus als besondere Leistung, zur Prüfung der
Belegreife mittels CM- Messung durchführen und der
Bauleitung schriftlich dokumentieren.

Die Räume, in denen die Feuchtemessungen zu erfolgen
haben, sind vorab durch den AN mit der
Objektüberwachung abzustimmen.

Der Feuchtigkeitsgehalt des Untergrundes ist
aktenkundig vor Aufnahme der Arbeiten festzustellen.
Messprotokolle/Unbedenklichkeitsbescheinigungen sind
der Objektüberwachung unaufgefordert zur Verfügung zu
stellen.
Menge: 2,000 St

**01.01.20 Haftzugfestigkeit prüfen**
Haftzugfestigkeit des Untergrunds prüfen und der
Objektüberwachung schriftlich dokumentieren.
Menge: 2,000 St

**01.01.30 Verlegeplanung**
Erstellen der Verlegepläne für die nachfolgend
beschriebenen Verlegearbeiten in den Sanitärbereichen
auf Grundlage der Werkplanung / Fliesenpläne des
Architekten.

Ansatzpunkte, Passplatten, Verlegemuster sind in den
Verlegeplänen darzustellen..

Sind Dehn- bzw. Feldbegrenzungsfugen erforderlich, so
sind diese verantwortlich vom AN zu planen und mit den
Architekten abzustimmen; sie sind in den Verlegeplänen
darzustellen. Es wird ein fugenfreies Erscheinungsbild
angestrebt.
Menge: 1,000 psch

**01.01.40 Prüfung Abdichtung**
Zur Verbundabdichtung (siehe Titel 01.03 Abdichtung)
ist ein allgemeines bauaufsichtliches Prüfzeugnis sowie
die Ausführungsprotokolle mit Dokumentation der
Schichtdicken an die Objektüberwachung zu übergeben.

Die geforderten Mindestschichtdicken sind dafür
stichprobenartig in Abstimmung mit der
Objektüberwachung zu überprüfen.

Die Prüfstellen sind anschließend gemäß
Herstellervorschrift nachzuarbeiten.
Menge: 3,000 St

**01.01.50 Musterfliesen**
Bereitstellen von Musterfliesen 60/60 cm für die
angebotenen Fliesen vor Beginn der Arbeiten inkl.
Rücknahme der Fliesen nach der Entscheidung durch den
AG.

Abrechnung nach Stück (unterschiedlicher) Fliese

Die Materialbestellung darf erst nach schriftlicher
Freigabe der Muster erfolgen.
Menge: 5,000 St

#### Untertitel 01.02 Vorbereitende Arbeiten

*Hinweis*
Die Ausführung der nachfolgenden Positionen sind vor
Beginn mit der Objektüberwachung abzusprechen und nur
nach Aufforderung/Genehmigung auszuführen.

Die Positionen gelten nicht für Arbeiten, die
Nebenleistungen gem. VOB sind.

Ausgleichsmaßnahmen, z.B. Mehrstärken aus Maßtoleranzen
die im Rahmen der DIN 18 201, 18 202 und 18 203 Teil
1-3 zulässig sind, sowie das Verspachteln kleinerer
Risse, Löcher und Unebenheiten sind Nebenleistung,
ebenso das reinigen von leichter Verschmutzung.

**01.02.10 Untergrundvorbehandlung Boden**
*** Bezugsbeschreibung
Untergrund Bodenflächen für nachfolgende Fliesen- und
Abdichtungsarbeiten vorbereiten einschl.:

Prüfen der Flächen auf Eignung und Ebenmäßigkeit
Reinigung der zu belegenden Flächen von
Verschmutzungen und haftungsmindernden Schichten
Bestandteile und Schichten an der Estrichoberfläche
durch geeignetes Untergrundvorbereitungsverfahren z.B.
Schleifen entfernen, wenn erf.
Erforderliche Schutzmaßnahmen, staubdichte Abklebungen,
Absaugen etc.
anfallendes Material aufnehmen, transportieren und
ordnungsgemäß entsorgen.
Menge: 229,000 m2

**01.02.20 Untergrundvorbehandlung Wand**
*** wie Position 01.02.10
Ausführung an Wandflächen als Vorberbereitung für
Wandfliesen bis ca. 1,20 m Höhe.
Menge: 185,000 m2

**01.02.30 Unebenheiten Boden**
Ausgleich von Unebenheiten des Untergrundes durch
Spachteln mit geeigneter Ausgleichsmasse mit
Feuchtraumeignung. Ausführung einschl. erforderlicher
Grundierung. Oberfläche gerichtet für das Verlegen von
großformatigen Fliesen (60/60 cm) im Dünnbett.

Abrechnung je 5 mm Ausgleichsstärke.
Menge: 23,000 m2

**01.02.40 Abschleifen Boden**
*** Bezugsbeschreibung
Abschleifen von Bodenflächen als Reinigungsschliff
unmittelbar vor der Belagsverlegung, Oberfläche mit
Industriesauger gründlich absaugen. Oberfläche
gerichtet für das Verlegen von großformatigen Fliesen
(60/60 cm) im Dünnbett.
Menge: 229,000 m2

**01.02.50 Abschleifen Boden Teilbereiche**
*** wie Position 01.02.40
als weiterer Schleifgang, zum Erreichen der
erforderliche Estrichoberkante in Anschlussbereichen/
Teilflächen. Oberfläche gerichtet für das Verlegen von
großformatigen Fliesen (60/60 cm) im Dünnbett.

Abrechnung je abgetragener Estrichstärke von 5 mm.
Menge: 23,000 m2

**01.02.60 Abschleifen Wand Teilbereiche**
*** wie Position 01.02.40
Ausführung an verputzten Wandflächen

Abrechnung je abgetragener Putzstärke von 5 mm.
Menge: 18,000 m2

**01.02.70 Randdämmstreifen**
Abtrennen und Entsorgen des Randdämmstreifen nach dem
Verlegen der Beläge.
Menge: 313,000 m

**01.02.80 Kunstharzestrich**
Liefern und einbauen von Kunstharzestrich in
Kleinflächen z.B. zum Schließen von Fehlstellen im
Estrich.
Einbaustärke ca. 35 - 65 mm.
Einzelgröße bis 0,25 m2

Abrechnung nach Stck Kleinfläche.
Menge: 5,000 St

**01.02.90 Ausgleichen der Höhe von bauseitigen Brüstungsflächen**
Ausgleichen der Höhe von bauseitigen Brüstungsflächen
(GK-Ständerkonstruktion, Massivwände) oberseitig mit
geeignetem Material nach Wahl des AN z.B.
Fliesenbauplatten in unterschiedlichen Plattenstärken
aus extrudiertem PS-Hartschaum mineralisch beschichtet,
zum Erreichen des Fliesenmaßes.

Vormauerung Breite: ca. 300 mm
Ausgleich bis ca. 80 mm
Einzellängen Fenster ca. 2.100 mm

Abrechnung nach Stück Fensterbrüstung
Menge: 4,000 St

#### Untertitel 01.03 Abdichtung

**01.03.10 Grundierung und 2K Abdichtung Boden W2-I**
*** Bezugsbeschreibung
Liefern und Aufbringen einer Grundierung und Abdichtung
auf Bodenflächen für Feuchtigkeitsbeanspruchung W2-I.

Grundierung:
Kunststoffdispersion 1-komponentig
Verbrauch und Trocknungszeiten entspr.
Herstellervorgabe
Lösemittelfrei, alkalibständig, hohe
Verbundhaftfestigkeit

Abdichtung:
Kunststoffvergüteter reaktivabbindender Spezialmörtel
mit Füllstoffen, 2-komponentig
Verbrauch, Schichtdicke und Trocknungszeiten entspr.
Herstellervorgabe
hohes Wassersperrvermögen, Rissüberbrückend

Arbeitsschritte
Grundierung zur Verfestigung des Untergrundes, Schutz
vor Feuchtigkeit, sowie als Untergrundvorbehandlung von
saugenden Untergründen liefern und aufbringen.
Hochflexible Reaktivabdichtung liefern und in mind. 2
Arbeitsgängen auf vorbeschriebene Grundierung nach
Herstellervorgabe aufbringen.
Oberfläche vorgerichtet für nachfolgende
Fliesenarbeiten

Lage: EG A0.05 PuMi
Menge: 5,000 m2

**01.03.20 Grundierung und 2K Abdichtung Wand W2-I**
*** wie Position 01.03.10
Ausführung im Wandbereich.
Menge: 10,000 m2

**01.03.30 Grundierung und 1K Abdichtung Boden W1-I**
*** Bezugsbeschreibung
Liefern und Aufbringen einer Grundierung und Abdichtung
auf Bodenflächen für Feuchtigkeitsbeanspruchung W1-I.

Grundierung:
Kunststoffdispersion 1-komponentig
Verbrauch und Trocknungszeiten entspr.
Herstellervorgabe
Lösemittelfrei, alkalibständig, hohe
Verbundhaftfestigkeit

Abdichtung:
1-komponentige flexible Flüssig-Dichtfolie
Verbrauch, Schichtdicke und Trocknungszeiten entspr.
Herstellervorgabe
Rissüberbrückend

Arbeitsschritte:
Grundierung zur Verfestigung des Untergrundes, Schutz
vor Feuchtigkeit, sowie als Untergrundvorbehandlung von
saugenden Untergründen liefern und aufbringen.
Verbundabdichtung liefern und in mind. 2 Arbeitsgängen
auf vorbeschriebene Grundierung nach Herstellervorgaben
aufbringen.
Oberfläche vorgerichtet für nachfolgende
Fliesenarbeiten

Lage: :
EG
A0.02 Hausmeister
A0.06 WC Flur
A0.20a PuMi
A0.23 Hausmeister Werkstatt
A0.04 WC B
A0.07 WC J, A0.07a WC J Vorr.
A0.08 WC M, A0.08a WC M Vorr.,
1.OG
A1.02 Flur WC
A1.03 WC D Vorr., A1.03a WC D
A1.04 WC M, A1.04a WC M Vorr.
A1.05 WC J, A1.05a WC J Vorr.
A1.06 WC H
2. OG
2.04 WC M, A2.04a WC M Vorr.
A2.22 WC J, A2.22a WC J Vorr.
Menge: 193,000 m2

**01.03.40 Grundierung und 1K Abdichtung Sockel W1-I**
*** wie Position 01.03.30
Ausführung im Sockelbereich ca. 15 cm hoch an
ungefliesten Wandflächen.

Es ist darauf zu achten, dass angrenzende Wandflächen,
die keine Abdichtung erhalten nicht verschmutzt oder
mit Grundierung/Abdichtung versehen werden.
Menge: 101,000 m

**01.03.50 Grundierung und 1K Abdichtung Wand W0-I**
*** wie Position 01.03.30
Ausführung an gefliesten Wandflächen in
Sanitärbereichen inkl. Stirnseiten von Wänden.

Ausführungshöhe in Fliesenhöhe ca. 1,20 m

Es ist darauf zu achten, dass angrenzende Wandflächen,
die keine Abdichtung erhalten nicht verschmutzt oder
mit Grundierung/Abdichtung versehen werden.
Menge: 175,000 m2

**01.03.60 Dichtband**
Hochelastisches, vlieskaschiertes, rissüberbrückendes,
wasserundurchlässiges Abdichtband an Eck-, Anschluss-
und Bewegungsfugen, am Übergang Boden-Wand, an
senkrechte Ecken Wand-Wand (Innen- und Außenecken),
etc. liefern und in die Abdichtung einarbeiten,
verkleben und anschließend überstreichen, einschl.
Ausbilden von Innen- und Außenecken.

Das Dichtband ist in das gleichmäßig aufgezogene
Abdichtmaterial einzulegen und vollsatt einzudrücken,
es dürfen keine Lufteinschlüsse verbleiben und
Dichtband mit dem Abdichtungsmaterial für die Wand-
oder Bodenfläche überdecken.

Im Bereich von Wänden ohne Fliesenbekleidung ist das
Dichtband mind. 50 mm bzw. bis OK Sockelfliese an der
Wand hochzuführen.

Einsetzbar für Wassereinwirkungsklasse W0-I, W1-I und
W2-I.

Stoßüberlappung mind. 5 cm.
Breite ca. 10-20 cm
Menge: 374,000 m

**01.03.70 Durchdringungen ca. 12/12**
*** Bezugsbeschreibung
Liefern und Eindichten von Durchdringungen wie
Rohrdurchführungen, Heizungsrohre, etc.

Ausführung wasserdicht mit beidseitig vlieskaschierter
Dichtmanschette. Abdichtung im Bereich der
Dichtmanschette vorlegen und Dichtmanschette über die
herausstehende Rohrmuffen stülpen, andrücken und
nochmals mit Abdichtung überstreichen.
Eine dauerhafte Verbindung zur Flächenabdichtung muss
hergestellt werden. Der Anschlusskopf ist frei und
sauber zu halten.

Einsetzbar für Wassereinwirkungsklasse W0-I, W1-I und
W2-I.

Größe ca. 12/12 cm
Menge: 90,000 St

**01.03.80 Durchdringungen ca. 20/20**
*** wie Position 01.03.70
Größe ca. 20/20 cm
Menge: 40,000 St

**01.03.90 Schnittschutzband**
Schnittschutzband, Edelstahlgewebeband flexibel
lückenlos im Bereich von Eck-,Anschluss- und
Bewegungsfugen auf der Verbundabdichtung nach Angaben
des Herstellers auslegen, um beim späteren Ausschneiden
von schadhaften Fugenmassen die Abdichtung zu schützen.
Menge: 374,000 m

#### Untertitel 01.04 Fliesen

**01.04.10 Bodenfliesen 60/60 cm**
*** Bezugsbeschreibung
Fliesen nach DIN 18 155 im Dünnbett liefern, dauerhaft,
eben verlegen. Verschnitt ist einzukalkulieren.
Ausführung auf Bodenflächen.

Material, Eigenschaften:
Material: Trockengepresste keramische Platten,
Feinsteinzeug unglasiert nach DIN EN 14411 Bla UGL
Nennmaß 60 x 60 cm
Oberfläche eben, veredelt zur Reduktion der Fleck- und
Schmutzempfindlichkeit
Materialbild / Farbe: Richtungslose, homogene körnige,
helle Steinoptik, matt
Farbe nach Bemusterung und Angabe des Architekten
Trittsicherheit: R10B gem. DIN 51130

Verlegung:
Fugenschnitt, Verlegung im Kreuzverband in Abstimmung
mit dem Architekten entspr. Fliesenplan
Verlegung mit geeignetem Verlegemörtel nach DIN 18157,
in vollflächiger Bettung geeignet für großformatige
Platten ca. 15 mm Dünnbettmörtel
Verfugung: mit 2-komponentigen Fugenmörtel
Farbe nach Angabe des Architekten
Das saubere Anarbeiten der Beläge auch in Bereichen
ohne Abdeckung durch Sockelleisten z.B. an
Belagtrennschienen ist einzukalkulieren.

Untergrund: Zementestrich, z.T. mit vorbeschriebener
Abdichtung.

Beispielfabrikat:
Fliesen: Villeroy & Boch, Serie Solid Tones oder
gleichwertig

'..........'
Angebotenes Fabrikat

'..........'
Angebotenes Serie/Typ
Menge: 229,000 m2

**01.04.20 Sockelfliesen 60/7-10 cm**
*** wie Position 01.04.10
Ausführung als Sockelfliesen ca. 7-10 cm hoch an
ungefliesten Wandflächen. Ausführung auch als
Kurzstücke z.B. an Stirnseiten von Wänden mit ca. 15-30
cm Wandstärke.

Die Fugen der Sockelfliesen sind auf die Fugen der
Bodenfliesen abzustimmen. Ausführung in Abstimmung mit
dem Architekten gem. Fliesenspiegel.

Untergrund: Kalk-Zementputz, Gipsputz, GK-Platten (auch
imprägnierte oder zementgebundene Platten),
Putzträgerplatten mit vorbeschriebener Abdichtung.

Hinweis: Falls die Sockelfliese aus Bodenfliesen
geschnitten werden, können max. 2 Sockelfliesen aus 1
Bodenfliese geschnitten werden um jeweils eine gerade
Oberkante zu erhalten.
Menge: 152,000 m

**01.04.30 Wandfliesen 60/60 cm**
*** wie Position 01.04.10
Ausführung an Wandflächen, i.d.R. ca. 1,20 m hoch
(darüber Putz/Anstrich).
Ausführung auch an Kleinflächen, siehe beiliegende
Fliesenspiegel

Die Fugen der Wandfliesen sind auf die Fugen der
Bodenfliesen abzustimmen. Ausführung in Abstimmung mit
dem Architekten gem. Fliesenspiegel.

Untergrund: Kalk-Zementputz, Gipsputz, GK-Platten (auch
imprägnierte oder zementgebundene Platten),
Putzträgerplatten mit vorbeschriebener Abdichtung.

Das saubere Anarbeiten der Wandfliesen an angrenzende
Bauteile wie Spiegel, Eckschienen, Abschlussschienen
ist einzukalkulieren.
Menge: 183,000 m2

**01.04.40 Wandfliesen Stirnseiten Wände**
*** wie Position 01.04.10
Ausführung an senkrechten Stirnseiten von Wänden, 1,20
m hoch, Wandstärken 15-30 cm.

Die Fugen der Wandfliesen sind auf die Fugen der
Bodenfliesen und der angrenzenden Wandffliesenflächen
abzustimmen. Ausführung in Abstimmung mit dem
Architekten gem. Fliesenspiegel.

Untergrund: Kalk-Zementputz, Gipsputz, GK-Platten (auch
imprägnierte oder zementgebundene Platten),
Putzträgerplatten mit vorbeschriebener Abdichtung.

Das saubere Anarbeiten der Wandfliesen an angrenzende
Bauteile wie Eckschienen, Abschlussschienen ist
einzukalkulieren.
Menge: 15,000 m

**01.04.50 Wandfliesen Laibungsflächen**
*** wie Position 01.04.10
Ausführung an senkrechten Laibungs- und Stützenflächen,
ca. 30 cm hoch (OK Brüstung ca. 0,90 m, OK Fliesen ca.
1,20 m), Wandstärke/Stützenbreite 25-40 cm.

Die Fugen der Laibungsfliesen sind auf die Fugen der
angrenzenden Wandffliesenflächen abzustimmen.
Ausführung in Abstimmung mit dem Architekten gem.
Fliesenspiegel.

Untergrund: Kalk-Zementputz, Gipsputz, GK-Platten (auch
imprägnierte oder zementgebundene Platten),
Putzträgerplatten mit vorbeschriebener Abdichtung.

Das saubere Anarbeiten der Wandfliesen an angrenzende
Bauteile wie Eckschienen, Abschlussschienen,
Fensterprofile ist einzukalkulieren.

Abrechnung nach Stück Laibungsplatte ca. 25-40 x 30 cm

Lage: Sanitärbereich 2.OG

Grundriss

Schnitt / Ansicht Laibungsfläche
Menge: 10,000 St

**01.04.60 Wandfliesen waagerecht als Fenstersims**
*** wie Position 01.04.10
Ausführung als gefliester waagerechter Fenstersims in
der Laibungsfläche. Wandstärke ca. 25 - 40 cm
Fensterbreite ca. 2,10 m

Die Fugen der Fliesen in der Laibungsfläche sind auf
die Fugen der Wandfliesen abzustimmen. Ausführung in
Abstimmung mit dem Architekten gem. Fliesenspiegel.

Untergrund: Kalk-Zementputz, Gipsputz, GK-Platten (auch
imprägnierte oder zementgebundene Platten),
Putzträgerplatten mit vorbeschriebener Abdichtung.

Das saubere Anarbeiten der Wandfliesen an angrenzende
Bauteile wie Eckschienen, Abschlussschienen,
Fensterprofile ist einzukalkulieren.

Lage: Sanitärbereich 2.OG

Grundriss

Schnitt / Ansicht Laibungsfläche
Menge: 9,000 m

**01.04.70 Reservefliesen 60/60 cm**
*** wie Position 01.04.10
als Reserve Wand- und Bodenfliesen liefern und zur
Einlagerung übergeben.

Platten 60/60 cm

Abrechnung nach Stück Platte
Menge: 20,000 St

**01.04.80 Reservefliesen 60/7-10 cm**
*** wie Position 01.04.10
als Reserve Sockelfliesen liefern und zur Einlagerung
übergeben.

Platten 60/7-10 cm

Abrechnung nach Stück Sockelplatte
Menge: 5,000 St

#### Untertitel 01.05 Sonstiges

**01.05.10 Aussparungen 50 mm**
*** Bezugsbeschreibung
Herstellen von runden Aussparungen zur Durchführung
z.B. von Installationsrohren in den Plattenbelägen.
Aussparung bis 50 mm Durchmesser.

Das Herstellen von Aussparungen sind nach örtlicher
Vorgabe auszuführen. Die Aussparungen müssen von den
Abdeckrosetten vollständig abgedeckt werden können.

Ausführung in vorbeschrieben Boden- und Wandfliesen
Menge: 90,000 Stck

**01.05.20 Aussparungen 51-150 mm**
*** wie Position 01.05.10
Herstellen von runden Aussparungen zur Durchführung
z.B. von Installationsrohren, in den Plattenbelägen.
51 - 150 mm Durchmesser
Menge: 40,000 Stck

**01.05.30 Aussparungen WC Drückerplatte**
*** wie Position 01.05.10
Herstellen von eckigen Aussparungen im Bereich der
WC-/Urinal-Drückerplatten/Sensorplatten,
Querschnitt bis ca. 300 cm2
Menge: 25,000 Stck

**01.05.40 Eckschienen Edelstahl**
*** Bezugsbeschreibung
Liefern und montieren von Eckschienen als L-Profil,
Edelstahl matt gebürstet.

Abschluss-Schenkelhöhe = Fliesenstärke
Sichtkante oben ca. 3 mm
Gelochter Befestigungsschenkel
Ecke gerundet mind. 2 mm gemäß Schulbaurichtlinie

Ausführung an senkrechten und waagerechten Außenecken.
Ausführung auch als Kurzstücke z.B. an Außenecken
Sockelfliesen oder an Laibungsflächen im 2.OG.

An Außenecken ist mit dem Architekten abzustimmen an
welcher Seite der Befestigungsschenkel anliegt.
Menge: 33,000 m

**01.05.50 Abschlussschienen Edelstahl**
*** wie Position 01.05.40
Ausführung als Belagsabschluss von Wand und
Sockelfliesen am Übergang zu ungefliesten Wandflächen.
Ausführung auch als Kurzstücke z.B. an Stirnseiten von
Wänden, in Laibungsflächen.
Eckausbildung 90° auf Gehrung ist einzukalkulieren.
Menge: 313,000 m

**01.05.60 Trennschiene Edelstahl**
Liefern und einbauen von Abschlussprofilen aus
Edelstahl gebürstet als Winkelprofil mit gelochtem
Befestigungsschenkel und umgefalzter Kopfausbildung,
Profilhöhe in Belagstärke.

Ansichtsbreite oben ca. 2 mm
Ausführung unter Türen in Einzellängen von ca. 1 m bei
Belagswechseln.

Elastische Anschlussfuge ist in separater Position
erfasst.

Die Lage der Trennschiene innerhalb der Laibung ist auf
die Lage des Türblattes abzustimmen.
Es sind Spezialprofile/Schienen zu verwenden, die auf
die Unterkonstruktion derart auszurichten sind, dass OK
Profil und OK Belag höhenmäßig genau übereinstimmen.
Ausführung in Abstimmung mit der Objektüberwachung.
Menge: 14,000 m

**01.05.70 Dehnfugenprofil**
Dehnfugenprofil aus Edelstahl bestehend aus 2
Winkelprofilen mit Kern aus thermo-plastischem
Elastomer über Estrich-Bewegungsfugen in
unterschiedlichen Längen liefern und einbauen.
Es sind Spezialprofile/Schienen zu verwenden, die auf
die Unterkonstruktion derart auszurichten sind, dass OK
Profil und OK Belag höhenmäßig genau übereinstimmen.

Ausführung z.B. unter Türen in Einzellängen von ca. 1 m
Menge: 13,000 m

**01.05.80 Dauerelastische Fuge Silikon**
*** Bezugsbeschreibung
Liefern und anbringen von Bewegungsfugen mit
Silikon-Fugenmasse

Eigenschaften:
dauerhaft elastisch bleibend
fungizid, schimmelresistent
für erhöhte mechanische Widerstandsfähigkeit
chemikalienbeständig, beständig gegen Haushaltsreiniger
und Desinfektionsmittel
temperaturbeständig
wasserfest
alterungsbeständig

Das Material der Fugen muss auf den Untergrund
abgestimmt sein. Weichmacherwanderung und chem.
Reaktionen müssen ausgeschlossen sein.

Farbe nach Muster, auf die Mörtelfugen abgestimmt.

Es sind folgende Arbeitsgänge auszuführen:
Fugenflanken sind zu reinigen und müssen trocken, fest
und frei von Verschmutzungen sein.
Fugenränder sind zum Schutz vor Verunreinigung
abzukleben.
Tiefere Fugen sind mit unverrottbarem DIN-Polyband
vorzufüllen
Der Untergrund, Fugenkanten sind entspr.
Verarbeitungshinweise mit Primer vorzustreichen.
Abdichten mittels Hand- oder Druckluftpistole
Glätten der Fugen und entfernen der Klebestreifen
Aufräumen des Arbeitsplatzes

Ausführung an Ecken an Boden-Wand-Übergängen, an allen
Innenecken sowie bei Wandfliesen an Türzargen.

Fugenbreite bis ca. 15 mm
Menge: 415,000 m

**01.05.90 Dauerelastische Fuge PU**
*** wie Position 01.05.80
mit 1K-Polyurethan Dichtstoff
Menge: 50,000 m

**01.05.100 Dauerelastische Fuge Acryl**
*** wie Position 01.05.80
mit Acryl-Dichtstoff überstreichbar
Menge: 50,000 m

**01.05.110 Dauerelastische Fuge Silikon Sanitärobjekte**
*** wie Position 01.05.80
mit Silikon-Kautschukmasse.

Ausführung an Sanitärobjekten Waschtischen, WCs
Urinalen.

Ausführung zeitversetzt nach erfolgter Montage der
Sanitärobjekte. Mehraufwendungen/Extraanfahrten etc.
hierzu sind einzukalkulieren.
Menge: 50,000 m

**01.05.120 Schutzabdeckung Vlies**
Schutzabdeckung der belegten Bodenflächen rutschfest
einbauen, vorhalten, sowie rückstandsfrei beseitigen
und entsorgen.
Durch die Abdeckungen dürfen keine Veränderungen an der
Belagsfläche entstehen. Auch bei Feuchteeinwirkung z.B.
durch nasses Schuhwerk darf die Schutzabdeckung nicht
abfärben.
Nach Entfernen der Abdeckung ist die Oberfläche zu
reinigen.

Material: nach Wahl des AN z.B. atmungsaktiver Vlies
mit rückseitiger Gummierung auf Belag punktweise
rutschsicher verklebt.

Ausführung auf Anweisung durch die Objektüberwachung
Menge: 229,000 m2

**01.05.130 Revisionsklappe**
Bauseitig Alutop-Revisionsklappe, Nennmaß ca. 40 x 40
cm befliesen mit Fliesen aus Vorpositionen einschl.
Anarbeiten an den Rahmen.

Die genaue Position im Fugenraster ist dem Trockenbauer
anzuzeichnen und das Befliesen und Anarbeiten erfolgt
dazu zeitversetzt, jedoch vor der Verfugung.
Menge: 2,000 Stck

#### Untertitel 01.06 Spiegel

**01.06.10 Spiegel A2.22a ca. 2,35 x 0,965 m**
*** Bezugsbeschreibung
Liefern und montieren von Kristallspiegeln aus
Sicherheitsglas mit Splitterschutzfolie in den
Vorräumen WC. Kanten geschliffen und poliert, Typ C
Schliff mit Kantenausführung KPO nach DIN 1249

Die Befestigung hat unsichtbar zu erfolgen.
Ausführung aus 1 Scheibe (keine Teilung)
Die Spiegel sind oberflächenbündig mit den angrenzenden
Wandfliesen einzubauen. Elastische Anschlussfuge nach
separater Position.
Lage entspr. beiliegende Plananlagen.

UK Spiegel ca. 1,20 m ü FFB, OK ca. +2,165 m

Spiegelgröße ca. 2,35 x 0,965 m

Die genauen Abmessungen sind nach örtlichem Aufmaß
festzulegen.

Lage: A2.22a WC J Vorraum
Menge: 1,000 Stck

**01.06.20 Spiegel A2.04a ca. 3,71 x 0,965 m**
*** wie Position 01.06.10
Größe ca. 3,71 x 0,965 m (l x h)

Lage: A2.04a WC M Vorraum
Menge: 1,000 Stck

**01.06.30 Spiegel A1.06 ca. 1,04 x 0,965 m**
*** wie Position 01.06.10
Größe ca. 1,04 x 0,965 m (l x h)

Lage: A1.06 WC H
Menge: 1,000 Stck

**01.06.40 Spiegel A1.05a ca. 1,14 x 0,965 m**
*** wie Position 01.06.10
Größe ca. 1,14 x 0,965 m (l x h)

Lage: A1.05a WC J Vorraum
Menge: 1,000 Stck

**01.06.50 Spiegel A1.03 ca. 1,18 x 0,965 m**
*** wie Position 01.06.10
Größe ca. 1,18 x 0,965 m (l x h)

Lage: A1.03 WC D Vorraum
Menge: 1,000 Stck

**01.06.60 Spiegel A1.04a ca. 2,66 x 0,965 m**
*** wie Position 01.06.10
Größe ca. 2,66 x 0,965 m (l x h)

Lage: A1.04a WC M Vorraum
Menge: 1,000 Stck

**01.06.70 Spiegel A0.08a, A0.07a ca. 2,05 x 0,965 m**
*** wie Position 01.06.10
Größe ca. 2,05 x 0,965 m (l x h)

Lage: A0.08a WC M Vorraum und A0.07a WC J Vorraum
Menge: 2,000 Stck

**01.06.80 Spiegel A0.04 ca. 0,55 x 1,265 m**
*** wie Position 01.06.10
Größe ca. 0,55 x 1,265 m (l x h)

Lage: A0.04 WC B

UK Spiegel = ca. +0,90 m ü OK FFB
Einzukalkulieren sind Anpassarbeiten der Fliesen an den
Spiegel.
Menge: 1,000 Stck

#### Untertitel 01.07 Stundenlohnarbeiten

**01.07.10 Vorarbeiter/-in, Polier/-in**
*** Bezugsbeschreibung
Stundenlohnarbeiten durch Arbeitskräfte auf Anordnung
des AG ausführen. Der Verrechnungssatz für die
jeweilige Arbeitskraft umfasst sämtliche Aufwendungen,
insbesondere den tatsächlichen Lohn einschließlich
vermögenswirksamer Leistungen mit den Zuschlägen für
Gemeinkosten (Sozialkassenbeiträge, Winterbauumlage und
dgl.), sowie Lohn bzw. Gehaltsnebenkosten und Zuschläge
für Überstunden.

Vorarbeiter/-in, Polier/in (ab Lohngruppe 5)
Menge: 5,000 h

**01.07.20 Baufachwerker/-in, Baufacharbeiter/-in**
*** wie Position 01.07.10
Baufachwerker/-in, Baufacharbeiter/-in (Lohngruppe 2a
bis 4)
Menge: 5,000 h

**01.07.30 Bauhelfer/-in**
*** wie Position 01.07.10
Bauhelfer/-in (Lohngruppe 1 bis 2b)
Menge: 5,000 h

USt %: 19,00
